# Landau, Universität,San. u. Mod. Küche
Angebotsaufforderung (GAEB DA XML 3.2, DA83)
Projekt: 500158009
Beschreibung:
Landau, Universität,
Sanierung und Modernisierung Küche und Erweiterung der Spülküche
Währung: EUR
Nebenangebote zugelassen: ja
Erstellt mit: GXML Toolbox V3.3 R20230829, iTWO_64 V24.0.667, 08.07.2026

## Angaben zur Ausführung gemäß VOB Teil C - DIN 18299 ff.
Angaben zur Ausführung gemäß VOB Teil C - DIN 18299 ff.

Mit der vorgelegten Leistungsbeschreibung werden alle die dem Bauherren zum Zeitpunkt der Ausschreibung bekannten Angaben zur Baustelle dokumentiert.
Sofern weiterführende Angaben für die sorgfältige
Erstellung der Kalkulation des Angebotes erforderlich werden bzw. wenn die Vergabeunterlagen nach Auffassung des Bieters Unklarheiten enthalten, hat der Bieter unverzüglich vor Angebotsabgabe den Bauherren schriftlich darauf hinzuweisen und um Aufklärung zu bitten.

0.1 Angaben zur Baustelle

0.1.1 Lage der Baustelle, Umgebungsbedingungen, Zufahrtsmöglichkeiten und Beschaffenheit der Zufahrt sowie etwaige Einschränkungen bei ihrer Benutzung.

Die Baustellenanschrift lautet:
UNI Landau, Fortstrasse 7, 76829 Landau

Die Arbeiten finden in den Gebäuden E4, E2 und E5
statt.

Die Baustelle ist über die bestehende östliche Zufahrt inkl.
Schrankenanlage zu erreichen.
Diese Zufahrt dient jedoch während der Bauzeit zeitgleich als Anlieferung- / Zufahrtsstraße für die parallel betriebene Interimsküche, die Heizzentrale der UNI LD, als Feuerwehrzufahrt, sowie als Zufahrt für die Büro- und Laborgebäude.

Ferner kann die Zufahrt durch parallel laufende Bauarbeiten eingeschränkt sein.

Die Zufahrt ist jederzeit freizuhalten.

Ein Übersichtsplan liegt in Anlage bei.

0.1.2 Besondere Belastungen aus Immissionen sowie besondere klimatische oder betriebliche Bedingungen.

entfällt

0.1.3 Art und Lage der baulichen Anlagen, z. B. auch Anzahl und Höhe der Geschosse.

Die Arbeiten finden im Innenbereich der baulich unmittelbar miteinander verbundenen Gebäude E4, E2 und E5 sowohl im
Erdgeschoss, wie auch im Untergeschoss statt.
Das Obergeschoss bleibt unverändert.
Die Erreichbarkeit der Geschosse erfolgt über eine Treppenanlage.
Die Nutzung des Aufzugs für die Bauarbeiten ist nicht gestattet.

0.1.4 Verkehrsverhältnisse auf der Baustelle, insbesondere
Verkehrsbeschränkungen.

Auf dem Verkehrsgelände gilt die StVo.
Siehe hierzu auch den Punkt 0.1.1 Zufahrtsmöglichkeit.

0.1.5 Für den Verkehr freizuhaltende Flächen.

Parken auf der Zufahrtsstraße sowie im anschließenden Wendehammer und Feuerwehrumfahrt ist untersagt. Parkmöglichkeiten an der Baustelle werden in Abstimmung mit der Bauleitung festgelegt. Es ist darauf zu achten, dass die Fahrzeuge, die unmittelbar an der Baustelle parken, auf das notwendige Minimum reduziert werden. Es wird sich vorbehalten, der in der Nähe befindliche Parkplatz für einzelne Fahrzeuge als Stellplatz anzugeben.

0.1.6 Art, Lage, Maße und Nutzbarkeit von Transporteinrichtungen und Transportwegen, z. B. Montageöffnungen.

Materialanlieferung, Transport und Lagerung ist im Vorfeld mit der Bauleitung abzustimmen und ggf. auf mehrere Teillieferungen aufzuteilen. Ein entsprechender Hinweis ist dann in den Vorbemerkungen zur Kalkulation / Ausführung enthalten.

0.1.7 Lage, Art, Anschlusswert und Bedingungen für das Überlassen von Anschlüssen für Wasser, Energie und Abwasser.

Ein Baustromverteiler steht bauseits zur Verfügung.
Dem AN steht vor Ort ein Sanitärcontainer zur Verfügung.
Lagerflächen für Material werden in Abstimmung mit der Bauleitung festgelegt.

0.1.8 Lage und Ausmaß, der dem Auftragnehmer für die Ausführung seiner Leistungen zur Benutzung oder Mitbenutzung überlassenen Flächen und Räume.

entfällt.

0.1.9 Bodenverhältnisse, Baugrund und seine Tragfähigkeit.

entfällt

0.1.10 Hydrologische Werte von Grundwasser und Gewässern. Art, Lage, Abfluss, Abflussvermögen und Hochwasserverhältnisse von Vorflutern.
Ergebnisse von Wasseranalysen.

entfällt.

0.1.11 Besondere umweltrechtliche Vorschriften.

Die Baustelle liegt im Geltungsbereich eines Bebauungsplans.
Es bestehen hinsichtlich des Denkmalschutzes, der Ökologie
und Artenschutz Auflagen.
Arbeiten und Maßnahmen, die über die vertraglich geschlossenen
Leistungen hinausgehen, sind vorab zwingend anzumelden,
um evtl. die entsprechenden Fachbehörden einzubeziehen.
Bei Nichteinhaltung gehen evtl. Ersatzansprüche, Ersatzmaßnahmen zulasten des Verursachers.

0.1.12 Besondere Vorgaben für die Entsorgung, z. B. Beschränkungen für die Beseitigung von Abwasser und Abfall.

Aufstellen von Schutt- / Abfallcontainern ist nur nach Freigabe der Bauleitung möglich. Abfall und Verpackungen von Material und Baustoffen sind täglich von der Baustelle abzuräumen und fachgerecht zu entsorgen.

0.1.13 Schutzgebiete oder Schutzzeiten im Bereich der Baustelle, z. B. wegen Forderungen des Gewässer-, Boden-, Natur-, Landschafts- oder Immissionsschutzes; vorliegende Fachgutachten oder dergleichen.
Die Lärmentwicklung im Außenbereich der Baustelle ist aufgrund des angrenzenden Zoos auf das Nötigste zu reduzieren.

0.1.14 Art und Umfang des Schutzes von Bäumen, Pflanzenbeständen, Vegetationsflächen, Verkehrsflächen, Bauteilen, Bauwerken, Grenzsteinen und dergleichen im Bereich der Baustelle.
entfällt.

0.1.15 Im Bereich der Baustelle vorhandene Anlagen, insbesondere Abwasser- und Versorgungsleitungen.

entfällt.

0.1.16 Bekannte oder vermutete Hindernisse im Bereich der Baustelle,
z. B. Leitungen, Kabel, Dräne, Kanäle, Bauwerksreste und, soweit bekannt, deren Eigentümer.

entfällt.

0.1.17 Bestätigung, dass die im jeweiligen Bundesland geltenden Anforderungen zu Erkundungs- und gegebenenfalls Räumungsmaßnahmen hinsichtlich Kampfmitteln erfüllt wurden.

Bei Erdarbeiten im Außenbereich ist die Kampfmittelortung immer einzuschalten. Dies erfolgt über Bauleitung in Abstimmung mit der Bauherrschaft.
Notwendige Arbeiten sind daher umgehend bei der Bauleitung / Bauherrschaft anzumelden.

0.1.18 Gegebenenfalls gemäß der Baustellenverordnung getroffene Maßnahmen.

Der Auftraggeber (AG) hat gemäß Baustellenverordnung vom
1. Juli 1998, einen Sicherheits- und Gesundheitsschutzkoordinator (SiGeKo) für das Bauvorhaben bestellt.

Der Auftragnehmer (AN) stellt auf Anforderung durch den SiGeKo die zur Durchführung der Koordination erforderlichen Angaben (Gefährdungsbeurteilung, Aufsichtführender, Ersthelfer, etc.) unverzüglich zur Verfügung.

Der AN stellt dem SiGeKo die gemäß §§ 5 und 6 des Arbeitsschutzgesetzes erstellte Gefährdungsbeurteilung (Gefährdungs- und Belastungsanalyse) zur Verfügung.

Die vom SiGeKo ausgearbeiteten Sicherheits- und Gesundheitsschutzpläne (SiGe- Pläne) werden Vertragsbestandteil und sind vom AN zu beachten. Seine Beschäftigten und Nachunternehmer sind in geeigneter Form über den Inhalt zu informieren.

Die vom AG festgelegte Baustellenordnung wird dem AN nach Auftragserteilung zur Verfügung gestellt und wird Vertragsbestandteil.

Der AN hat den SiGeKo über die von ihm eingesetzten Sicherheitsfachkräfte und die auf der Baustelle eingesetzten Ersthelfer zu unterrichten.

Vor Aufnahme der beauftragten Arbeiten wird der AN durch den SiGeKo in die Baustelle eingewiesen. Ein Termin ist rechtzeitig zu vereinbaren. Eine Arbeitsaufnahme ist ohne eine Einweisung nicht möglich.

Der Umgang mit Gefahrstoffen (z. B. Asbest- / KMF-haltige Materialien, Strahlmittel, Oberflächenbehandlungsmittel, Lösemittel, Klebstoffe) einschließlich ihrer Lagerung hat nach der Gefahrstoffverordnung zu erfolgen und ist u. a. nur zulässig, wenn eine ausreichende Betriebsanweisung vorliegt und ggf. der Gewerbeaufsicht und der zuständigen Berufsgenossenschaft die Tätigkeit angezeigt wurde.
Zur Durchführung von Schweißarbeiten ist eine schriftliche Genehmigung, ein Schweißerlaubnisschein (www.vbg.de/apl/arbhilf/unterw/65_bbs_4.htm), nötig. Alle einschlägigen Vorschriften sind unbedingt zu beachten.

0.1.19 Besondere Anordnungen, Vorschriften und Maßnahmen der Eigentümer (oder der anderen Weisungsberechtigten) von Leitungen, Kabeln, Dränen, Kanälen, Straßen, Wegen, Gewässern, Gleisen, Zäunen und dergleichen im Bereich der Baustelle.

entfällt.

0.1.20 Art und Umfang von Schadstoffbelastungen, z.B. des Bodens, der Gewässer, der Luft, der Stoffe und Bauteile; vorliegende Fachgutachten oder dergleichen.
Eine Schadstofferkundung der Bauteile wurde vorgenommen.
Sämtliche Schadstoffe wurden bereits fachgerecht zurückgebaut.

0.1.21 Art und Zeit der vom AG veranlassten Vorarbeiten.

entfällt.

0.1.22 Arbeiten anderer Unternehmer auf der Baustelle.

entfällt.

0.2 Angaben zur Ausführung

0.2.1 Vorgesehene Arbeitsabschnitte, Arbeitsunterbrechungen und Arbeitsbeschränkungen nach Art, Ort und Zeit sowie Abhängigkeit von Leistungen anderer.

Bei der Ausführung ist zu beachten, dass mit Unterbrechungen und mit Stillstandszeiten zu rechnen ist. Die Aufgliederung der Arbeiten in verschiedene Bereiche sowohl für die Rohbau-, Rohinstallation, Fertigmontage und Fertigstellung und/oder Inbetriebnahme wird hiermit angekündigt, bleibt dem AG vorbehalten und wird rechtzeitig bekannt gegeben.

Nach Absprache bzw. nach Erfordernis können nach ausdrücklicher Genehmigung des AG Arbeiten auch außerhalb der üblichen Arbeitszeiten durchgeführt werden.
Es erfolgt keine gesonderte Vergütung.

0.2.2 Besondere Erschwernisse während der Ausführung, z. B. Arbeiten in Räumen, in denen der Betrieb weiterläuft, Arbeiten im Bereich von Verkehrswegen oder bei außergewöhnlichen äußeren Einflüssen.

keine

0.2.3 Besondere Anforderungen für Arbeiten in kontaminierten Bereichen, gegebenenfalls besondere Anordnungen für Schutz- und Sicherheitsmaßnahmen.

keine

0.2.4 Besondere Anforderungen an die Baustelleneinrichtung und Entsorgungseinrichtungen, z. B. Behälter für die getrennte Erfassung.

Aufstellen von Container / Behältern kann nur in Abstimmung mit der Bauleitung auf dem zugewiesenen Flächen erfolgen.

0.2.5 Besonderheiten der Regelung und Sicherung des Verkehrs, gegebenenfalls auch, wie weit der Auftraggeber die Durchführung der erforderlichen Maßnahmen übernimmt.

Die Lagerung von Material kann ausschließlich innerhalb des
Baustellenbereichs auf den zugewiesenen Flächen erfolgen.

0.2.6 Besondere Anforderungen an das Auf- und Abbauen sowie Vorhalten von Gerüsten.

keine

0.2.7  Mitbenutzung fremder Gerüste, Hebezeuge, Aufzüge, Aufenthalts- und Lagerräume, Einrichtungen und dergleichen durch den Auftragnehmer.

entfällt.

0.2.8 Wie lange für welche Arbeiten und gegebenenfalls für welche Beanspruchung der Auftragnehmer Gerüste, Hebezeuge, Aufzüge, Aufenthalts- und Lagerräume, Einrichtungen und dergleichen für andere
Unternehmer vorzuhalten hat.

entfällt.

0.2.9 Verwendung oder Mitverwendung von wiederaufbereiteten
(Recycling-)Stoffen.

keine

0.2.10 Anforderungen an wiederaufbereitete (Recycling-) Stoffe und an nicht genormte Stoffe und Bauteile.

keine

0.2.11 Besondere Anforderungen an Art, Güte und Umweltverträglichkeit der Stoffe und Bauteile, auch z. B. an die schnelle biologische Abbaubarkeit von Hilfsstoffen.

keine

0.2.12 Art und Umfang der vom Auftraggeber verlangten Eignungs- und Gütenachweise.

Alle klassifizierten Materialien und Bauteile, insbesondere für den Brandschutz sind anhand der gültigen Zulassung nachzuweisen. Die Nachweise über die zu verwendeten
Systeme / Bauteile sind vor Arbeitsbeginn vorzulegen.

0.2.13 Unter welchen Bedingungen auf der Baustelle gewonnene Stoffe verwendet werden dürfen oder müssen oder einer anderen Verwertung zuzuführen sind.

entfällt

0.2.14 Art, Zusammensetzung und Menge der aus dem Bereich des Auftraggebers zu entsorgenden Böden, Stoffe und Bauteile; Art der Verwertung oder bei Abfall die Entsorgungsanlage; Anforderungen an die Nachweise über Transporte, Entsorgung und die vom Auftraggeber zu tragenden Entsorgungskosten.

Alle Abbruchstoffe sind zu deklarieren und nach den anerkannten Regeln der Technik zu entsorgen.
Der Entsorgungsnachweis hat über Wiegekarte / Wiegeschein
inkl. Übernahmeschein für den Transport zu erfolgen.
Eventuell anfallende Gebühren werden vom AG getragen.

0.2.15 Art, Anzahl, Menge oder Masse der Stoffe und Bauteile, die vom Auftraggeber beigestellt werden, sowie Art, genaue Bezeichnung des Ortes und Zeit ihrer Übergabe.

entfällt.

0.2.16 In welchem Umfang der Auftraggeber Abladen, Lagern und Transport von Stoffen und Bauteilen übernimmt oder dafür dem Auftragnehmer Geräte oder Arbeitskräfte zur Verfügung stellt.

entfällt.

0.2.17 Leistungen für andere Unternehmer.

keine

0.2.18 Mitwirken beim Einstellen von Anlagenteilen und bei der
Inbetriebnahme von Anlagen im Zusammenwirken mit anderen Beteiligten,
z. B. mit dem Auftragnehmer für die Gebäudeautomation.

entfällt.

0.2.19 Benutzung von Teilen der Leistung vor der Abnahme.

entfällt.

0.2.20 Übertragung der Wartung während der Dauer der Verjährungsfrist für die Mängelansprüche für maschinelle und elektrotechnische sowie elektronische Anlagen oder Teile davon, bei denen die Wartung Einfluss auf die Sicherheit und die Funktionsfähigkeit hat (vergleiche § 13 Absatz 4 Nummer 2 VOB/B), durch einen besonderen Wartungsvertrag.

entfällt.

0.2.21 Abrechnung nach bestimmten Zeichnungen oder Tabellen.

Alle beschriebenen Leistungen in den einzelnen Positionen müssen über Aufmaße und /oder anhand von Plänen bzw. Skizzen eindeutig, erschöpfend und für dritte nachvollziehbar, aufgestellt und nachgewiesen werden.

0.3 Einzelangaben bei Abweichungen von den ATV

0.3.1 Wenn andere als die in den ATV DIN 18299 bis ATV DIN 18459 vorgesehenen Regelungen getroffen werden sollen, sind diese in der Leistungsbeschreibung eindeutig und im Einzelnen anzugeben.

entfällt.

0.3.2 Abweichende Regelungen von der ATV DIN 18299 können insbesondere in Betracht kommen bei

Abschnitt 2.1.1,  wenn die Lieferung von Stoffen und Bauteilen nicht zur Leistung gehören soll,
Abschnitt 2.2,  wenn nur ungebrauchte Stoffe und Bauteile vorgehalten werden dürfen,
Abschnitt 2.3.1,  wenn auch gebrauchte Stoffe und Bauteile geliefert werden dürfen.

entfällt.

0.4 Einzelangaben zu Nebenleistungen und Besonderen Leistungen

0.4.1 Nebenleistungen

Nebenleistungen (Abschnitt 4.1 aller ATV) sind in der
Leistungsbeschreibung nur zu erwähnen, wenn sie ausnahmsweise selbständig vergütet werden sollen.
Eine ausdrückliche Erwähnung ist geboten, wenn die Kosten der Nebenleistung von erheblicher Bedeutung für
die Preisbildung sind; in diesen Fällen sind besondere Ordnungszahlen (Positionen) vorzusehen.
Dies kommt insbesondere für das Einrichten und Räumen der Baustelle in Betracht.

0.4.2 Besondere Leistungen

Werden besondere Leistungen (Abschnitt 4.2 aller ATV) verlangt, ist dies in der Leistungsbeschreibung anzugeben; gegebenenfalls sind hierfür besondere Ordnungszahlen (Positionen) vorzusehen.

0.5 Abrechnungseinheiten

Im Leistungsverzeichnis sind die Abrechnungseinheiten für die
Teilleistungen (Positionen) gemäß Abschnitt 0.5 der jeweiligen ATV anzugeben.

## Hinweise zur Kalkulation / Ausführung:
Hinweise zur Kalkulation / Ausführung:
Gegenstand dieser Ausschreibung sind Innentüren und -Fenster, Brandschutztüren, Waschtischplatten sowie Wandverkleidungen

Folgende Anlagen liegen dem LV
als Kalkulationshilfe bei:

- Anlagen siehe Anlagenverzeichnis

Der persönliche Arbeitsschutz für die Mitarbeiter ist
in die entsprechenden Leistungspositionen
einzukalkulieren und wird, wenn im LV nicht gesondert
aufgeführt nicht gesondert vergütet.

Alle zur Zeit gültigen behördlichen und sonstigen
Vorschriften sind beinhaltet, ebenso eine sach- und
fachgerechte Ausführung.

Sämtliche Materialien, Geräte und Maschinen dürfen nur
mit den gültigen Zulassungen und Prüfzeugnissen
verwendet werden. Sämtliche Zulassungen und
Prüfzeugnisse sind in einem Baustellenordner
vor Ort vorzuhalten.

Bei der Umsetzung der Arbeiten sind mit
Unterbrechungen und mehrfachen Einrichten der Baustelle zu rechnen. Die Arbeitsbereiche werden in verschiedenen Abschnitten möglicherweise erst nacheinander für die Leistung fertiggestellt.

Die im LV beschriebenen Leistungen sind jeweils nach
Aufforderung durch den AG bzw. die Bauleitung schnellstmöglich bzw. spätestens innerhalb 12 Werktagen zu beginnen.
Gleiches gilt für Leistungen nach einer Plan- bzw. unplanmäßigen Unterbrechung.

Planmäßige Unterbrechungen resultieren aus der üblichen
Umsetzung der Arbeiten laut Gewerkeabfolge bis zur Fertigstellung der Vorleistung.
Aus diesen Unterberechnungen / Arbeitsabfolgen sind keine Mehrkosten abzuleiten.
Die Arbeiten und damit verbundenen Arbeitskräfte sind so zu kalkulieren, dass die Abfolge mit den vor- und nach- und parallel ausgeführten Gewerken ineinandergreifend ausgeführt werden können.

## VH07 Schreinerarbeiten - 26E0236
Datum: 08.07.2026

### Bereich 1 Umbau Küche

#### Titel 1.1 Innentüren

*Hinweis: Erdgeschoss Achse 1(K) bis 2(K)*

**1.1.10 EG.60 Aufenthalt: Innentürelement Drehflügeltür B /H 1010/2135 mm**
STLB-Bau 2022-10 027
Innentürelement aus Türblatt und Zarge, als Drehflügeltür, einflügelig, mit Anschlagfalz,
Breite Nennmaß Wandöffnung '1010' mm,
Höhe Nennmaß Wandöffnung '2135' mm, Befestigung an Trockenbauwand, Ausführung mit Umfassungszarge, 2-teilig, Zarge aus Stahlblech, Oberfläche verzinkt und pulverbeschichtet, Dicke Werkstoff Zarge 2 mm, Breite Zargenspiegel 30/45 mm,
Maulweite/Wanddicke '125' mm, Dichtungsprofil DIN EN 12365-1 als Lippendichtungsprofil, aus EPDM, mit 3D-Aufnahmeelement, ohne Bodeneinstand, Hinterfüllung der Zarge mit PU-Schaum, Türschwelle barrierefrei DIN 18040 und DIN EN 17210, Türblatt aus Holzwerkstoff, einfach gefälzt, mit Einlage aus Röhrenspanplatte, Oberfläche des Türblattes aus Kunststoff, Decklage aus HPL 0,7/0,8 mm,
Farbton 'nach Wahl des AG'

Oberfläche der Schmalfläche entsprechend Schließfläche, Randbereich mit 4-seitigem Einleimer, aus Holz, mit Bändern, 2 Bänder je Flügel, vorgerichtet für Drückergarnitur, vorgerichtet für PZ-Schloss DIN 18251 und DIN EN 12209.
Menge: 1,000 St
Leistungsbereichkatalog: 027

**1.1.20 EG.61 Büro: Innentürelement Drehflügeltür B /H 1010/2135 mm**
STLB-Bau 2022-10 027
Innentürelement aus Türblatt und Zarge, als Drehflügeltür, einflügelig, mit Anschlagfalz,
Breite Nennmaß Wandöffnung '1010' mm,
Höhe Nennmaß Wandöffnung '2135' mm, Befestigung an Trockenbauwand, Ausführung mit Umfassungszarge, 2-teilig, Zarge aus Stahlblech, Oberfläche verzinkt und pulverbeschichtet, Dicke Werkstoff Zarge 2 mm, Breite Zargenspiegel 30/45 mm,
Maulweite/Wanddicke '125' mm, Dichtungsprofil DIN EN 12365-1 als Lippendichtungsprofil, aus EPDM, mit 3D-Aufnahmeelement, ohne Bodeneinstand, Hinterfüllung der Zarge mit PU-Schaum, Türschwelle barrierefrei DIN 18040 und DIN EN 17210, Türblatt aus Holzwerkstoff, einfach gefälzt, mit Einlage aus Röhrenspanplatte, Oberfläche des Türblattes aus Kunststoff, Decklage aus HPL 0,7/0,8 mm,
Farbton 'nach Wahl des AG'

Oberfläche der Schmalfläche entsprechend Schließfläche, Randbereich mit 4-seitigem Einleimer, aus Holz, mit Bändern, 2 Bänder je Flügel, vorgerichtet für Drückergarnitur, vorgerichtet für PZ-Schloss DIN 18251 und DIN EN 12209.
Menge: 1,000 St
Leistungsbereichkatalog: 027

*Hinweis: Erdgeschoss Achse 4(K) bis 7(K)*

**1.1.30 EG 65a.1 - 65a.2 Speiseausgabe: Feuchtraumtür Drehflügeltür B/H 1135/2260 mm**
STLB-Bau 2024-10 027
Innentürelement aus Türblatt und Zarge, Feuchtraumtür, als Drehflügeltür, einflügelig, mit Anschlagfalz, als barrierefreie Ausführung DIN 18040,
Breite Nennmaß Wandöffnung '1135' mm,
Höhe Nennmaß Wandöffnung '2260' mm,
bauphysikalische Anforderungen: max. zulässige Verformung Klasse 2 DIN EN 12219, Klimaklasse III, Prüfklima c, DIN EN 1121 (hohe Beanspruchung), Befestigung an Trockenbauwand, Ausführung mit Umfassungszarge, 2-teilig, Zarge aus Stahlblech, Oberfläche verzinkt und pulverbeschichtet, Dicke Werkstoff Zarge 2 mm, Breite Zargenspiegel 30/45 mm,
Maulweite/Wanddicke '150' mm, Dichtungsprofil DIN EN 12365-1 als Lippendichtungsprofil, aus EPDM, mit 3D-Aufnahmeelement, Türblatt aus Holzwerkstoff, einfach gefälzt, mit Einlage aus Röhrenspanplatte, Oberfläche des Türblattes aus Kunststoff, Decklage aus HPL 0,7/0,8 mm,
Farbton 'nach Wahl des AG'

Oberfläche der Schmalfläche entsprechend Schließfläche, Randbereich mit 4-seitigem Einleimer, aus Holz, mit PU-Kante, mit Bändern, 2 Bänder je Flügel, vorgerichtet für Drückergarnitur, vorgerichtet für PZ-Schloss DIN 18251 und DIN EN 12209.
Menge: 2,000 St
Leistungsbereichkatalog: 027

**1.1.40 Obentürschließer Gr.5 Innentür einflg. - EG.65a.1 - EG.65a.2**
STLB-Bau 2025-10 029
Obentürschließer Größenklasse 5 DIN EN 1154, für Innentür, einflügelig, mit Endanschlag, ohne Feststellung, Einbau in Bandseite, Farbton silber, Korrosionsbeständigkeit DIN EN 1670 Klasse 3.
Menge: 2,000 St
Leistungsbereichkatalog: 029

**1.1.50 Zulage: HPL Beschichtung auf Türblatt, beidseitig**
Zulage zu Position vorherigen Position:
Herstellen der Türbeschichtung HPL- Schichtstoff Platten/Beschichtung, Einzelfläche bis 2,60m²,
Farbe: Farbton nach Wahl des AG

Die Herstellerangaben sind zu beachten, aufgrund des Gestaltungskonzeptes ist das angegebene Produkt /
Farb zwingend zu verwenden.

Liefern und montieren.
Menge: 2,000 Stk

*Hinweis: Beschlag*

**1.1.60 Drückergarnitur, U-Form, matt gebürstet**
STLB-Bau 2024-10 029
Drückergarnitur DIN EN 1906, Gebrauchskategorie Klasse 3, Dauerfunktionstüchtigkeit Klasse 7, Sicherheit Klasse 0, Einbruchschutz Klasse 0, Korrosionsbeständigkeit DIN EN 1670 Klasse 3, Ausführungsart Typ B, als Drücker-Drückergarnitur, Maße DIN 18255, aus nichtrostendem Stahl, matt gebürstet, Drücker- und Schlüsselrosette, gelocht für Profilzylinder, verdeckt verschrauben.
Menge: 4,000 St
Leistungsbereichkatalog: 029

**1.1.70 Zulage: Wechsel-/Drückergarnitur durchgängig verschrauben - EG.65a.1 - EG.65a.2**
Zulage zu vorheriger Position:
Wechsel-/Drückergarnitur durchgängig verschauben
Menge: 2,000 Stk

### Bereich 2 Barrierefreiheit

#### Titel 2.1 Türen und Zargen

*Hinweis: Erdgeschoss Achse 1(K) bis 2(K)*

**2.1.10 EG.25.2 Bar. WC: Feuchtraumtür B 1010/ H 2130 T30 RS**
STLB-Bau 2025-10 027
Innentürelement aus Türblatt und Zarge, Feuchtraumtür, als Drehflügeltür, einflügelig, mit Anschlagfalz, als barrierefreie Ausführung DIN 18040,
Breite Nennmaß Wandöffnung '1010' mm,
Höhe Nennmaß Wandöffnung '2130' mm,
bauphysikalische Anforderungen: Feuerwiderstandsklasse T 30 DIN 4102-5, mit Rauchschutzanforderung DIN 18095, Befestigung an Mauerwerk, Ausführung mit Umfassungszarge, 2-teilig, Zarge aus Stahlblech, Oberfläche verzinkt und pulverbeschichtet,
Farbton 'nach Wahl des AG'

Dicke Werkstoff Zarge 2 mm, Breite Zargenspiegel 30/45 mm,
Maulweite '240' mm, Dichtungsprofil DIN EN 12365-1 als Lippendichtungsprofil, aus EPDM, mit 3D-Aufnahmeelement, ohne Bodeneinstand, Hinterfüllung der Zarge mit Mörtel M 10, Türblatt aus Holzwerkstoff, einfach gefälzt, mit Einlage aus Röhrenspanplatte, Oberfläche des Türblattes aus Kunststoff, Decklage aus HPL 0,7/0,8 mm,
Farbton 'nach Wahl des AG'

Oberfläche der Schmalfläche entsprechend Schließfläche, Randbereich mit 4-seitigem Einleimer, aus Kunststoff, mit PU-Kante, mit Bändern, 2 Bänder je Flügel, vorgerichtet für Drückergarnitur, vorgerichtet für PZ-Schloss DIN 18251 und DIN EN 12209, mit Obentürschließer, mit Bodendichtung, absenkbar.
Menge: 1,000 St
Leistungsbereichkatalog: 027

**2.1.20 Obentürschließer Gr. 4 Innentür einflg, mit Freilauffunktion**
STLB-Bau 2025-10 029
Obentürschließer Größenklasse 4 DIN EN 1154, für Innentür, einflügelig, mit Endanschlag, ohne Feststellung, Einbau in Bandseite, Farbton silber, Korrosionsbeständigkeit DIN EN 1670 Klasse 3,
Ausführung 'mit integrierter Freilauffunktion'
.
Menge: 1,000 St
Leistungsbereichkatalog: 029

*Hinweis: Beschlag*

**2.1.30 Zulage zu Pos. 002.01.10 Innentür: Griffstange**
Zulage für vorbeschriebener Tür "Pos. 002.01.10. Innentürelement Feuchtraum" für die
Ausführung zusätzlicher Zuziehgriff für Rollstullfahrer auf der Innenseite der Tür, Grifflänge ca. 85cm.
Höhe Zuziehgriff 85cm von Oberkante Fertigfußboden.
Zuziehgriff aus Edelstahl, matt, rund.
Menge: 1,000 Stk

**2.1.40 Zulage zu Pos. 002.01.10 Innentür: PZ Euro-Schließung**
Einfräsung für EInsteckschloss inkl. PZ / WC Schließung mit Euro-Schließung laut allgemein gültigem Standard für barrierefreie WC Anlagen.
Menge: 1,000 Stk

**2.1.50 Drückergarnitur U-Form, Edelstahl, matt gebürstet - Höhe = 85 cm**
STLB-Bau 2022-10 029
Drückergarnitur DIN EN 1906, Gebrauchskategorie Klasse 3, Dauerfunktionstüchtigkeit Klasse 7, Sicherheit Klasse 0, Einbruchschutz Klasse 0, Korrosionsbeständigkeit DIN EN 1670 Klasse 3, Ausführungsart Typ B, als Drücker-Drückergarnitur, Maße DIN 18255, aus nichtrostendem Stahl, matt gebürstet, Drücker- und Schlüsselrosette, gelocht für Profilzylinder, verdeckt verschrauben.
Menge: 1,000 St
Leistungsbereichkatalog: 029

### Bereich 3 Brandschutz

#### Titel 3.1 Türen und Zargen

*Hinweis: Erdgeschoss Achse 1(K) bis 2(K)*

**3.1.10 EG 064.1 Flur: Innentür T30 RS, 1135/ 2100mm**
STLB-Bau 2025-10 027
Innentürelement aus Türblatt und Zarge, als Drehflügeltür, einflügelig, mit Anschlagfalz, als barrierefreie Ausführung DIN 18040,
Breite Nennmaß Wandöffnung '1135' mm,
Höhe Nennmaß Wandöffnung '2100' mm,
bauphysikalische Anforderungen: Feuerwiderstandsklasse EI2 30-C5 DIN EN 13501-2, DIN EN 1634-1, max. zulässige Verformung Klasse 2 DIN EN 12219, Klimaklasse III, Prüfklima c, DIN EN 1121 (hohe Beanspruchung), Befestigung an Mauerwerk, Ausführung mit Umfassungszarge, 2-teilig, Zarge aus Aluminium, Oberfläche pulverbeschichtet, 40 mym, Dicke Werkstoff Zarge 2 mm, Breite Zargenspiegel 30/45 mm,
Maulweite '150' mm, Dichtungsprofil DIN EN 12365-1 als Lippendichtungsprofil, aus EPDM, mit 3D-Aufnahmeelement, Hinterfüllung der Zarge mit Mörtel M 10, Türblatt aus Holzwerkstoff, einfach gefälzt, mit Einlage aus Röhrenspanplatte, Oberfläche des Türblattes aus Kunststoff, Decklage aus HPL 0,7/0,8 mm,
Farbton 'nach Wahl des AG'

Oberfläche der Schmalfläche entsprechend Schließfläche, Randbereich mit 4-seitigem Einleimer, aus Kunststoff, mit PU-Kante, mit Bändern, 2 Bänder je Flügel, vorgerichtet für Drückergarnitur, vorgerichtet für PZ-Schloss DIN 18251 und DIN EN 12209, mit Obentürschließer.
Menge: 1,000 St
Leistungsbereichkatalog: 027

**3.1.20 EG.064.2 Flur: Innentür Feuchtrraum, T30 RS, 1135/ 2100mm**
STLB-Bau 2024-10 027
Innentürelement aus Türblatt und Zarge, Feuchtraumtür, als Drehflügeltür, einflügelig, mit Anschlagfalz, als barrierefreie Ausführung DIN 18040,
Breite Nennmaß Wandöffnung '1135' mm,
Höhe Nennmaß Wandöffnung '2100' mm,
bauphysikalische Anforderungen: Feuerwiderstandsklasse EI2 30-C5 DIN EN 13501-2, DIN EN 1634-1, max. zulässige Verformung Klasse 2 DIN EN 12219, Klimaklasse III, Prüfklima c, DIN EN 1121 (hohe Beanspruchung), Befestigung an Mauerwerk, Ausführung mit Umfassungszarge, 2-teilig, Zarge aus Aluminium, Oberfläche pulverbeschichtet, 40 mym, Dicke Werkstoff Zarge 2 mm, Breite Zargenspiegel 30/45 mm,
Maulweite/Wanddicke '150' mm, Dichtungsprofil DIN EN 12365-1 als Lippendichtungsprofil, aus EPDM, mit 3D-Aufnahmeelement, Hinterfüllung der Zarge mit Mörtel MG III, Türblatt aus Holzwerkstoff, einfach gefälzt, mit Einlage aus Röhrenspanplatte, Oberfläche des Türblattes aus Kunststoff, Decklage aus HPL 0,7/0,8 mm,
Farbton 'nach Wahl des AG'

Oberfläche der Schmalfläche entsprechend Schließfläche, Randbereich mit 4-seitigem Einleimer, aus Holz, mit PU-Kante, mit Bändern, 2 Bänder je Flügel, vorgerichtet für Drückergarnitur, vorgerichtet für PZ-Schloss DIN 18251 und DIN EN 12209, mit Obentürschließer.
Menge: 1,000 St
Leistungsbereichkatalog: 027

**3.1.30 EG.62 Technik: Innentürelement T30 RS, B/H 1010/2100 mm**
STLB-Bau 2025-10 027
Innentürelement aus Türblatt und Zarge, als Drehflügeltür, einflügelig, mit Anschlagfalz,
Breite Nennmaß Wandöffnung '1010' mm,
Höhe Nennmaß Wandöffnung '2100' mm,
bauphysikalische Anforderungen: Feuerwiderstandsklasse T 30 DIN 4102-5, mit Rauchschutzanforderung DIN 18095, Befestigung an Stahlbeton, Ausführung mit Umfassungszarge, 2-teilig, Zarge aus Stahlblech, Oberfläche verzinkt und pulverbeschichtet, Dicke Werkstoff Zarge 2 mm, Breite Zargenspiegel 30/45 mm,
Maulweite '150' mm, Dichtungsprofil DIN EN 12365-1 als Lippendichtungsprofil, aus EPDM, mit 3D-Aufnahmeelement, ohne Bodeneinstand, Hinterfüllung der Zarge mit Mörtel M 10, Türblatt aus Holzwerkstoff, einfach gefälzt, mit Einlage aus Röhrenspanplatte, Oberfläche des Türblattes aus Kunststoff, Decklage aus HPL 0,7/0,8 mm,
Farbton 'RAL nach Wahl des AG'

Oberfläche der Schmalfläche entsprechend Schließfläche, Randbereich mit 4-seitigem Einleimer, aus Holz, mit Bändern, 2 Bänder je Flügel, vorgerichtet für Drückergarnitur, vorgerichtet für PZ-Schloss DIN 18251 und DIN EN 12209, mit Obentürschließer, mit Bodendichtung, absenkbar.
Menge: 1,000 St
Leistungsbereichkatalog: 027

**3.1.40 Obentürschließer Gr. 4 Innentür einflg**
STLB-Bau 2025-10 029
Obentürschließer Größenklasse 4 DIN EN 1154, für Innentür, einflügelig, mit Endanschlag, ohne Feststellung, Einbau in Bandseite, Farbton silber, Korrosionsbeständigkeit DIN EN 1670 Klasse 3.
Menge: 3,000 St
Leistungsbereichkatalog: 029

*Hinweis: Kellergeschoss Achse 2(K) bis 3(K)*

**3.1.50 KG 064.1 + 0.64.3 Flur: Innentürelement T30 RS, B/H 1010/2135 mm**
STLB-Bau 2025-10 027
Innentürelement aus Türblatt und Zarge, als Drehflügeltür, einflügelig, mit Anschlagfalz,
Breite Nennmaß Wandöffnung '1010' mm,
Höhe Nennmaß Wandöffnung '2135' mm,
bauphysikalische Anforderungen: Feuerwiderstandsklasse T 30 DIN 4102-5, mit Rauchschutzanforderung DIN 18095, Befestigung an Trockenbauwand, Ausführung mit Umfassungszarge, 2-teilig, Zarge aus Stahlblech, Oberfläche verzinkt und pulverbeschichtet, Dicke Werkstoff Zarge 2 mm, Breite Zargenspiegel 30/45 mm,
Maulweite '125' mm, Dichtungsprofil DIN EN 12365-1 als Lippendichtungsprofil, aus EPDM, mit 3D-Aufnahmeelement, ohne Bodeneinstand, Türschwelle barrierefrei DIN 18040 und DIN EN 17210, Türblatt aus Holzwerkstoff, einfach gefälzt, mit Einlage aus Röhrenspanplatte, Oberfläche des Türblattes aus Kunststoff, Decklage aus HPL 0,7/0,8 mm,
Farbton 'RAL nach Wahl des AG'

Oberfläche der Schmalfläche entsprechend Schließfläche, Randbereich mit 4-seitigem Einleimer, aus Kunststoff, mit PU-Kante, mit Bändern, 2 Bänder je Flügel, vorgerichtet für Paniktürverschluss DIN EN 1125 Typ B Druckstangen-Betätigung, vorgerichtet für PZ-Schloss DIN 18251 und DIN EN 12209, mit Obentürschließer, mit Bodendichtung, absenkbar.
Menge: 2,000 St
Leistungsbereichkatalog: 027

**3.1.60 KG.064.2 Lager: Innentürelement T30 RS, B/H 1010/2135 mm**
STLB-Bau 2025-10 027
Innentürelement aus Türblatt und Zarge, als Drehflügeltür, einflügelig, mit Anschlagfalz,
Breite Nennmaß Wandöffnung '1010' mm,
Höhe Nennmaß Wandöffnung '2135' mm,
bauphysikalische Anforderungen: Feuerwiderstandsklasse T 30 DIN 4102-5, mit Rauchschutzanforderung DIN 18095, Befestigung an Trockenbauwand, Ausführung mit Umfassungszarge, 2-teilig, Zarge aus Stahlblech, Oberfläche verzinkt und pulverbeschichtet, Dicke Werkstoff Zarge 2 mm, Breite Zargenspiegel 30/45 mm,
Maulweite '125' mm, Dichtungsprofil DIN EN 12365-1 als Lippendichtungsprofil, aus EPDM, mit 3D-Aufnahmeelement, ohne Bodeneinstand, Hinterfüllung der Zarge mit Mineralwolle, Türblatt aus Holzwerkstoff, einfach gefälzt, mit Einlage aus Röhrenspanplatte, Oberfläche des Türblattes aus Kunststoff, Decklage aus HPL 0,7/0,8 mm,
Farbton 'RAL nach Wahl des AG'

Oberfläche der Schmalfläche entsprechend Schließfläche, Randbereich mit 4-seitigem Einleimer, aus Kunststoff, mit ABS-Kante, mit Bändern, 2 Bänder je Flügel, vorgerichtet für Drückergarnitur, vorgerichtet für PZ-Schloss DIN 18251 und DIN EN 12209, mit Obentürschließer, mit Bodendichtung, absenkbar.
Menge: 1,000 St
Leistungsbereichkatalog: 027

**3.1.70 KG.065a.2 Elektro: Innentürelement T30 RS, B/H 1010/2135 mm**
STLB-Bau 2025-10 027
Innentürelement aus Türblatt und Zarge, als Drehflügeltür, einflügelig, mit Anschlagfalz,
Breite Nennmaß Wandöffnung '1010' mm,
Höhe Nennmaß Wandöffnung '2135' mm,
bauphysikalische Anforderungen: Feuerwiderstandsklasse T 30 DIN 4102-5, mit Rauchschutzanforderung DIN 18095, Befestigung an Trockenbauwand, Ausführung mit Umfassungszarge, 2-teilig, Zarge aus Stahlblech, Oberfläche verzinkt und pulverbeschichtet, Dicke Werkstoff Zarge 2 mm, Breite Zargenspiegel 30/45 mm,
Maulweite '125' mm, Dichtungsprofil DIN EN 12365-1 als Lippendichtungsprofil, aus EPDM, mit 3D-Aufnahmeelement, Hinterfüllung der Zarge mit Mineralwolle, Türblatt aus Holzwerkstoff, einfach gefälzt, mit Einlage aus Röhrenspanplatte, Oberfläche des Türblattes aus Kunststoff, Decklage aus HPL 0,7/0,8 mm,
Farbton 'RAL nach Wahl des AG'

Oberfläche der Schmalfläche entsprechend Schließfläche, Randbereich mit 4-seitigem Einleimer, aus Kunststoff, mit ABS-Kante, mit Bändern, 2 Bänder je Flügel, vorgerichtet für Drückergarnitur, vorgerichtet für PZ-Schloss DIN 18251 und DIN EN 12209, mit Obentürschließer, mit Bodendichtung, absenkbar.
Menge: 1,000 St
Leistungsbereichkatalog: 027

**3.1.80 Obentürschließer Gr. 4 Innentür einflg**
STLB-Bau 2025-10 029
Obentürschließer Größenklasse 4 DIN EN 1154, für Innentür, einflügelig, mit Endanschlag, ohne Feststellung, Einbau in Bandseite, Farbton silber, Korrosionsbeständigkeit DIN EN 1670 Klasse 3.
Menge: 4,000 St
Leistungsbereichkatalog: 029

**3.1.90 KG.061a Innentürelement T30 RS, 2-flg. B 2010 mm H 2135 mm**
STLB-Bau 2025-10 027
Innentürelement aus Türblatt und Zarge, als Drehflügeltür, 2-flügelig, mit Geh- und Standflügel, mit Anschlagfalz,
Breite Nennmaß Wandöffnung '2010' mm,
Höhe Nennmaß Wandöffnung '2135' mm,
bauphysikalische Anforderungen: Feuerwiderstandsklasse T 30 DIN 4102-5, mit Rauchschutzanforderung DIN 18095, Befestigung an Trockenbauwand, Ausführung mit Umfassungszarge, 2-teilig, Zarge aus Stahlblech, Oberfläche verzinkt und pulverbeschichtet, Dicke Werkstoff Zarge 2 mm, Breite Zargenspiegel 30/45 mm,
Maulweite '125' mm, Dichtungsprofil DIN EN 12365-1 als Lippendichtungsprofil, aus EPDM, mit 3D-Aufnahmeelement, Hinterfüllung der Zarge mit Mineralwolle, Türblatt aus Holzwerkstoff, einfach gefälzt, flächenbündig mit Zarge, mit Einlage aus Röhrenspanplatte, Oberfläche des Türblattes aus Kunststoff, Decklage aus HPL 0,7/0,8 mm,
Farbton 'RAL nach Wahl des AG'

Oberfläche der Schmalfläche entsprechend Schließfläche, Randbereich mit 4-seitigem Einleimer, aus Kunststoff, mit Bändern, 2 Bänder je Flügel, vorgerichtet für Drückergarnitur, vorgerichtet für PZ-Schloss DIN 18251 und DIN EN 12209, mit Bodendichtung, absenkbar.
Menge: 1,000 St
Leistungsbereichkatalog: 027

**3.1.100 KG.061a: Obentürschließer Gr.4 Innentür 2-flg.**
STLB-Bau 2022-04 029
Obentürschließer Größenklasse 4 DIN EN 1154, für Innentür, 2-flügelig, mit Endanschlag, ohne Feststellung, mit Montageplatte, Farbton silber.
Menge: 1,000 St
Leistungsbereichkatalog: 029

*Hinweis: Beschlag*

**3.1.110 Drückergarnitur U-Form**
STLB-Bau 2024-10 029
Drückergarnitur DIN EN 1906, Gebrauchskategorie Klasse 3, Dauerfunktionstüchtigkeit Klasse 7, Sicherheit Klasse 0, Einbruchschutz Klasse 0, Korrosionsbeständigkeit DIN EN 1670 Klasse 3, Ausführungsart Typ B, als Drücker-Drückergarnitur, Maße DIN 18255, aus nichtrostendem Stahl, matt gebürstet, Drücker- und Schlüsselrosette, gelocht für Profilzylinder, verdeckt verschrauben.
Menge: 9,000 St
Leistungsbereichkatalog: 029

**3.1.120 Zulage: Wechsel-/Drückergarnitur durchgängig verschrauben**
Zulage zu vorheriger Position:
Wechsel-/Drückergarnitur durchgängig verschauben
Menge: 4,000 Stk

**3.1.130 Zylindereinsatz beidsitig blind - KG.064.1 - KG.064.3**
STLB-Bau 2025-10 029
Zylindereinsatz, beidseitig blind, Zylindergehäuse und Zylinderkern aus nichtrostendem Stahl, Einbau in vorgerichtete Türschlösser.
Menge: 2,000 St
Leistungsbereichkatalog: 029

### Bereich 4 WC Gebäude E4

#### Titel 4.1 Innentüren

*Hinweis: Kellergeschoss*
Türnummern:
KG 060
KG 060a
KG 061

KG 065a. 1
KG 065
KG 065a. 2
KG 066

KG 061b
KG 066b

KG 061c Technik
KG 066c Lager

*Hinweis: Türen: KG.060a - KG.060 - KG.061 - KG.061b - KG.065a.1 - KG.065 - KG.066 - KG.066b*

**4.1.10 Innentürelement Feuchtraumtür B 885 mm H 2135 mm**
STLB-Bau 2022-10 027
Innentürelement aus Türblatt und Zarge, Feuchtraumtür, als Drehflügeltür, einflügelig, mit Anschlagfalz, als barrierefreie Ausführung DIN 18040,
Breite Nennmaß Wandöffnung '885' mm,
Höhe Nennmaß Wandöffnung '2135' mm, Befestigung an Trockenbauwand, Ausführung mit Umfassungszarge, 2-teilig, Zarge aus Stahlblech, Oberfläche verzinkt und pulverbeschichtet, Dicke Werkstoff Zarge 2 mm, Breite Zargenspiegel 30/45 mm,
Maulweite/Wanddicke '125' mm, Dichtungsprofil DIN EN 12365-1 als Lippendichtungsprofil, aus EPDM, mit 3D-Aufnahmeelement, Hinterfüllung der Zarge mit PU-Schaum, Türblatt aus Holzwerkstoff, einfach gefälzt, mit Einlage aus Röhrenspanplatte, Oberfläche des Türblattes aus Kunststoff, Decklage aus HPL 0,7/0,8 mm,
Farbton 'RAL nach Wahl des AG'

Oberfläche der Schmalfläche entsprechend Schließfläche, Randbereich mit 4-seitigem Einleimer, aus Holz, mit Bändern, 2 Bänder je Flügel, vorgerichtet für Drückergarnitur, vorgerichtet für PZ-Schloss DIN 18251 und DIN EN 12209.
Menge: 8,000 St
Leistungsbereichkatalog: 027

**4.1.20 Obentürschließer Gr.3 Innentür einflg - KG.061 - KG.066**
STLB-Bau 2024-10 029
Obentürschließer Größenklasse 3 DIN EN 1154, für Innentür, einflügelig, mit Endanschlag, ohne Feststellung, mit Montageplatte, Farbton silber, Korrosionsbeständigkeit DIN EN 1670 Klasse 3.
Menge: 2,000 St
Leistungsbereichkatalog: 029

*Hinweis: Beschlag*

**4.1.30 Zulage: zusätzliche Bohrung PZ Schloss rot/ weiß - KG.061b - KG.066b**
Zulage für zusätliche Bohrung in Türblatt für zweites/zusätliches PZ Schloss rot/weiß

Ausführung in Türen KG.061b und KG.066b
Menge: 2,000 Stk

**4.1.40 Drückergarnitur U-Form, Edelstahl, matt gebürstet**
STLB-Bau 2022-10 029
Drückergarnitur DIN EN 1906, Gebrauchskategorie Klasse 3, Dauerfunktionstüchtigkeit Klasse 7, Sicherheit Klasse 0, Einbruchschutz Klasse 0, Korrosionsbeständigkeit DIN EN 1670 Klasse 3, Ausführungsart Typ B, als Drücker-Drückergarnitur, Maße DIN 18255, aus nichtrostendem Stahl, matt gebürstet, Drücker- und Schlüsselrosette, gelocht für Profilzylinder, verdeckt verschrauben.
Menge: 8,000 St
Leistungsbereichkatalog: 029

**4.1.50 Zulage: Wechsel-/Drückergarnitur durchgängig verschrauben**
Zulage zu vorheriger Position:
Wechsel-/Drückergarnitur durchgängig verschauben
Menge: 4,000 Stk

#### Titel 4.2 Waschtischplatten

**4.2.10 Freitragende Waschtischplatte**
Liefern, herstellen und montieren von freitragenden Waschtischplatten, in öffentlich zugänglichen WC-Vorräumen.

Ausführung als robuste, feuchtraumgeeignete Konstruktion für hoch frequentierte Bereiche.

Konstruktion / Material:
Trägerplatte aus Multiplexholz, feuchtraumgeeignet
Oberfläche, beidseitig mit HPL-Schichtstoff beschichtet,
Dekor/Farbton anthrazit, Festlegung nach Bemusterung,
Plattenstärke ca. 40 mm

Kanten leicht gefast. Schnittkanten dauerhaft feuchtraumgeeignet versiegelt,

Ausbildung einer frontseitigen Blende zur verdeckten Aufnahme der Tragkonstruktion/ Holzkonstruktion, materialgleich zur Platte, Ausführung flächenbündig, ohne sichtbare Stoßkanten, Vorderkante aus Platte und Blende auf Gehrung (45°) gefertigt und verleimt,
Höhe Blende ca. 0,10 m

Abmessungen Platte:
Länge: ca. 2,25 m
Tiefe: ca. 0,55 m

Montage:
Befestigung auf Unterkonstruktio/ Holzrahmen, septerate Position,

Leistungsumfang:
Aufmaß vor Ort,
Werk- und Montageplanung,
Herstellung,
Lieferung,
Montage und fachgerechte Befestigung,
Anpassarbeiten vor Ort
Menge: 4,000 Stk

**4.2.20 Holzunterkonstruktion/ Auflager für Waschtischplatte**
Liefern, herstellen und montieren einer vierseitigen Unterkonstruktion aus Konstruktionsvollholz (KVH), feuchtraumgeeignet, zur Aufnahme von Waschtischplatten in öffentlich zugänglichen WC-Anlagen.

Konstruktion:
Umlaufender Holzrahmen

Abmessungen:
2 kurze Seiten (links/rechts Wand): ca. 45 cm
2 lange Seiten (hinten Wand, vorne Blende): ca. 2,00 m
Höhe: max. 10 cm
Holzquerschnitte: ca. 40 × 60 mm

Vordere Rahmenseite dient der Aussteifung und Aufnahme der Blende,
Lastabtragung erfolgt über hintere und seitliche Wandauflager,
Erforderliche zusätzliche Verstärkungen sind mit zu kalkulieren,

Befestigung:
Montage an Trockenbauwand,
Verschraubung des Rahmens durch Fliesen- und GK-Beplankung in die Wandverstärkung (bauseitig),
Befestigungsmittel im Leistungsumfang enthalten

Montage der Waschtischplatte auf der Unterkonstruktion,
Verschraubung ausschließlich von unten durch den Holzrahmen,
keine sichtbren Befestigungsmittel auf der Plattenoberseite,

Inklusive Aufmaß und Anpassung vor Ort
Menge: 4,000 Stk

**4.2.30 Ausschnitt für Papiertuch-Durchwurf**
Ausschnitt für Papiertuch-Durchwurf,
Herstellen eines rechteckigen Ausschnitts in Waschtischplatte,
inkl. Kantenschutzprofil/ Rahmen (feuchtraumgeeignet, dauerhaft befestigt)

Abmessungen:
ca. 22,5 × 22,5 cm
Menge: 4,000 Stk

**4.2.40 Herstellen von Bohrungen in Waschtischplatten aus**
Herstellen von Bohrungen für Durchführungen in oben beschriebenen Waschtischplatten,
Schnittkanten feuchtraumgeeignet versiegelt
Ausführung/ Bohrdurchmesser nach Abstimmung mit Sanitärgewerk,
Durchmesser von 30 - 50 mm
Menge: 20,000 Stk

**4.2.50 Ausbildung einer dauerelastischen Anschlussfuge**
Ausbildung einer dauerelastischen Anschlussfuge zwischen Waschtischplatte und angrenzender Wandfläche (Fliesen), Waschtische,
Sanitärsilikon, fungizid ausgerüstet, farblich abgestimmt, nach Wahl des AG,
Fugenbreite ca. 3-5 mm
Menge: 15,000 m

### Bereich 5 Wandverkleidung Küche

#### Titel 5.1 Vorbereitende Arbeiten

**5.1.10 Schutzabdeck. Bodenfläche Vlies herstellen beseitigen**
STLB-Bau 2022-04 034
Schutzabdeckung der Bodenfläche,
Abdeckung aus Vlies, Stöße und Ränder verkleben, herstellen und beseitigen.
Menge: 150,000 m2
Leistungsbereichkatalog: 034

**5.1.20 Aufbauen, umsetzten, vorhalten, abbauen fahrbares Gerüst**
Aufbauen, umsetzten, vorhalten, abbauen fahrbares Gerüst,
Systemgerüst DIN EN 12810-1, Lastklasse 2 (1,5 kN/m2), Höhenabstand der Gerüstlagen 2 m, Höhe der obersten Gerüstlage ca. 3 m, im Gebäude, Standsicherheitsnachweis wird gesondert vergütet.
Menge: 1,000 St

#### Titel 5.2 Schichtstoffplatten

**5.2.10 Untergrund reinigen, Wand, Gips-/Zementplatten, Stahlbeton**
*** Bezugsbeschreibung
Reinigen des Untergrundes aus Gips-/Zementbauplatten, oder Stahlbeton, Wand, von haftungsmindernder Verschmutzung, durch Absaugen, Untergrund senkrecht, Arbeitshöhe der zu bearbeitenden Fläche bis 3,50 m, Gerüst ist in die EP einzukalkulieren, aufgenommene Stoffe sammeln, laden und entsorgen, Entsorgung wird nicht gesondert vergütet.
Menge: 215,000 m2

**5.2.20 Untergrund reinigen, Laibung, Gipspl. haftungsmindernde Schicht**
*** wie Position 5.2.10
Laibungen, Sturz, Ablagen/Brüstungen von Nischen oder sonstige Bauteile mit einer Tiefen von 10 cm bis 20 cm reinigen.
Bauteile ab einer Tiefe von 21 cm werden über m2 abgerechnet.
Menge: 55,000 m

**5.2.30 Untergrund GKB Wand vorbehandeln, Primer/Voranstrich**
*** Bezugsbeschreibung
Primer/Voranstrich auftragen, auf Wand, Untergrund Gips-/Zementplatten, Stahlbeton, Systemgebunden zu Montagekleber für Befestigung von HPL Platten (in gesonderter Position).
Arbeitshöhe der zu bearbeitenden Fläche bis 3,50 m, Gerüst ist in EP zu breücksichtigen
Menge: 215,000 m2

**5.2.40 Untergrund GKB, Laibung vorbehandeln, Primer/Voranstrich**
*** wie Position 5.2.30
Laibungen, Sturz, Ablagen/Brüstungen von Nischen oder sonstige Bauteile mit einer Tiefen von 10 cm bis 20 cm vorbehandeln.
Bauteile ab einer Tiefe von 21 cm werden über m2 abgerechnet.
Menge: 55,000 m2

**5.2.50 Innenwandverkleidung HPL Platten, an Wand, liefern und anbringen**
*** Bezugsbeschreibung
Hochdruck-Schichtpressstoffplatten (HPL) an Innenwand, Untergrund GKB, Zementbauplatten, Stahlbeton, für Innenwandverkleidung, vollflächig kleben, Klebstoff Systemgebunden und gemäß Angaben Hersteller verarbeiten, Brandverhalten DIN 4102-1 B2, Nut- und Federsystem, Stöße bündig und geschlossen herstellen (keine Fugenbildung), inkl. Kleinflächen für Rückwände Nischen und kleinere nicht zusammengehörige Wandabwicklungen,
Arbeitshöhe der zu bearbeitenden Fläche bis ca. 3,50 m,
Abmessungen HPL Platten:
ca. 3050 x 1320 mm
Elementdicke 7,8 mm

Die Herstellerangaben sind zu beachten, aufgrund des Gestaltungskonzeptes ist das angegebene Produkt /
Farbe zwingend zu verwenden.

Farbe: nach Wahl des AG.

Liefern und montieren.
Menge: 215,000 m2

**5.2.60 Innenwandverkleidung HPL Platten, an Laibung, liefern und anbringen**
*** wie Position 5.2.50
HPL Platten in Laibungen, Sturz, Ablagen/Brüstungen von Nischen oder sonstige Bauteile mit einer Tiefen von 10 cm bis 20 cm anbringen.
Bauteile ab einer Tiefe von 21 cm werden über m2 abgerechnet.
Menge: 55,000 m

**5.2.70 Zulage: herstellen von Innen- und Außen-Gehrungsecken**
Zulage: für das herstellen von Innen- und Außen-Gehrungsecken, HPL Plattenenden auf Gehrung schneiden, Plattenteile verkleben gemäß Hersteller Angaben.
Ausführung bei Nischen Digitalkonzept, Stürze und Tablettrückgabe.
Menge: 125,000 m

**5.2.80 Plattenschnitte**
Plattenschnitte der Schichtstoffplatten im
Bereich Spesieausgabe / Digitalkonzept.
Menge: 50,000 m

**5.2.90 L-Abschlussprofile einarbeiten**
L-Abschlussprofil, Aluminium, als Abdeckung der Schmalfläche mit Systemgeeigneten Kleber einarbeiten.

Liefern und montieren
Menge: 55,000 m

**5.2.100 Fugenabdichtung elast.Dichtstoff Silicon B 3mm**
Fugenabdichtung mit elastischem Dichtstoff, Basis Silicon, Fugenbreite 3-5 mm, in Farbton HPL Platten.
Menge: 150,000 m

*Hinweis: Nischen*

**5.2.110 UK Holz Rahmen als Scheibenbefestigung ǀ Ausgabe**
Unterkonstruktion aus Konstruktionsholz / Brettschichtholz als umlaufender Rahmen, HPL  beschichtet zur Befestigung der Schaufensterscheibe
mittels Punkthalter.
Glasscheibe und Halter werden separat vergütet.

Holz Unterkonstruktion in bestehende Trockenbau
Niesche, verdeckt befestigen.
Ecken inkl. Beschichtung auf Gehrung ausführen.
Strinseitige Einfräsung der Konstruktionshölzer
von ca. 10 x 10 mm auf der Aussenseite,
als umlaufende Schattenfuge.

Abmessungen Holz UK:
Breite 70 mm, Tiefe 210 mm
Gesamtlänge Nische ca. 4,20 m,
Gesamthöhe Nische ca. 1,00 m,
Tiefe Nische ca. 0,21 m,

HPL Beschichtung Holz, Farbton nach Wahl des AG
Menge: 11,000 m

**5.2.120 Schaufensteranlage / Glasscheibe**
Verglasung der Nische als Schutz der Monitore, mittels zugelassenen Glashaltern, punktförmig an Holzunterkonstruktion befestigen.

Verglasung als Verbund-Sicherheitsglas (VSG) aus Weißglas als Floatglas DIN EN 572-2,
Gesamtnenndicke 10 mm, 2-scheibig je 5mm,
inkl. werkseitigen Bohrungen zur Aufnahme der Punkthalter.

Die Punkthalter sind anhand der Zulassung für Vertikalvergalsungen im Bereich Publikumsverkehr
zu bemessen und entsprehend in gleichmäßigem Abstand
oben und unten vorzusehen.

Ausführung der Punkthalter aus Edelstahl, durchmesser ca. 50mm, mit flachem kreisförmigem Kopf.

Als Kalkulsationsgrundlage sind 10 Stk halter
je Scheibe zu Kalkulieren. (oben und unten je 5 Stück)
Halterabstand ca. 50 cm,

Halterbefestigung in Holz UK inkl. Vorbohrunge und wieterem notwendigem Befestigungsmaterial.

Abmessungen Glasccheibe:
Breite ca '207' cm,
Höhe ca. '100' cm,

Gesamtkonstruktion Glasscheiben inkl. Halter nach Zulasung und Herstellerrichtlinien komplett Herstellen
und fachgerecht montieren.
Menge: 2,000 St

**5.2.130 UK Holz Rahmen als Scheibenbefestigung ǀ Infopoint**
Unterkonstruktion aus Konstruktionsholz / Brettschichtholz als umlaufender Rahmen, HPL  beschichtet zur Befestigung der Schaufensterscheibe
mittels Punkthalter.
Glasscheibe und Halter werden separat vergütet.

Holz Unterkonstruktion in bestehende Trockenbau
Niesche, verdeckt befestigen.
Ecken inkl. Beschichtung auf Gehrung ausführen.
Strinseitige Einfräsung der Konstruktionshölzer
von ca. 10 x 10 mm auf der Aussenseite,
als umlaufende Schattenfuge.

Abmessungen Holz UK:
Breite 70 mm, Tiefe 220 mm
Gesamtlänge Nische ca. 1,65 m,
Gesamthöhe Nische ca. 1,00 m,
Tiefe Nische ca. 0,212m,

HPL Beschichtung Holz, Farbton nach Wahl des AG
Menge: 11,000 m

**5.2.140 Schaufensteranlage / Glasscheibe**
Verglasung der Nische als Schutz der Monitore, mittels zugelassenen Glashaltern, punktförmig an Holzunterkonstruktion befestigen.

Verglasung als Verbund-Sicherheitsglas (VSG) aus Weißglas als Floatglas DIN EN 572-2,
Gesamtnenndicke 10 mm, 2-scheibig je 5mm,
inkl. werkseitigen Bohrungen zur Aufnahme der Punkthalter.

Die Punkthalter sind anhand der Zulassung für Vertikalvergalsungen im Bereich Publikumsverkehr
zu bemessen und entsprehend in gleichmäßigem Abstand
oben und unten vorzusehen.

Ausführung der Punkthalter aus Edelstahl, durchmesser ca. 50mm, mit flachem kreisförmigem Kopf.

Als Kalkulsationsgrundlage sind 10 Stk Halter
je Scheibe zu Kalkulieren. (oben und unten je 4 Stück / seitlioch je 1 Stk)
Halterabstand ca. 50 cm,

Halterbefestigung in Holz UK inkl. Vorbohrunge und wieterem notwendigem Befestigungsmaterial.

Abmessungen Glasscheibe:
Breite ca 165 cm,
Höhe ca. '100' cm,

Gesamtkonstruktion Glasscheiben inkl. Halter nach Zulasung und Herstellerrichtlinien komplett Herstellen
und fachgerecht montieren.
Menge: 2,000 St

#### Titel 5.3 Wandverkleidung Holzwerkstoff

**5.3.10 Wandverkleidung aus Akustik Wandpaneele mit**
*** Bezugsbeschreibung
Wandverkleidung aus Akustik Wandpaneele mit horizontaler, unregelmäßiger Schlitzung auf Untergrund, Stahlbeton und OSB-Platten, vollflächig anbringen gemäß Herstellerangaben
Abschluss an Wand, Decke oder Boden bzw. Sockelfliese mit Schattenfuge, inkl. anpassen an  Kleinflächen/kleinere nicht zusammengehörige Wandabwicklungen,
Arbeitshöhe der zu bearbeitenden Fläche bis ca. 3,50 m,

Die Herstellerangaben /- Richtlinien sind bei der Monatge zu beachten.

Eigenschaften Holzwerkstoffplatten wie folgt:

horizontale Schlitzung, unregelmäßige,
Schwer entflammbar B-s2, d0,
Formaldehyd Emission: ≤ 0.03 ppm,
Materialdicke 10mm
Oberfläche Melaminbeschichtet;
Beanspruchung / Dauerhaftigkeit: Klasse A

Farbton nach Wahl des AG.
Menge: 90,000 m²

**5.3.20 Zulage: Wandverkleidung Akustik Paneele an Sturz, Leibung bis 20cm**
*** wie Position 5.3.10
Akustik Wandpaneele wie zuvor beschrieben an Laibungen, Sturz, oder sonstige Bauteile mit einer Tiefe von bis 20 cm verkleiden.
Bauteile ab einer Tiefe von 21 cm werden über m2 abgerechnet.
Menge: 22,500 m

**5.3.30 Zulage: Unterkonstruktion und Abstandshalter**
Zulage für das Anbringen der Wandpaneele mittels Unterkonstruktion und Abstandshalter bis 20mm und aller erforderlichen Befestigungsmitteln, gemäß Herstellerangaben fachgerecht montieren, Befestigungsuntergrund Stahlbeton und Zementbauplatten
Menge: 12,000 m²

**5.3.40 Unterkonstruktion Holzrahmen, OSB-Platten herstellen, Wand**
Unterkonstruktion herstellen für Akustik Wandpaneele und Hochdruck-Schichtpressstoffplatten (HPL), als Holzrahmenkonstruktion freisthened, befestigen auf Bodenplatte und Decke aus Stahlbeton,
mit OSB-Platte 25mm, einseitig und einlagig, als Wandkonstruktion,
Abmessungen Wand:
Höhe ca. 2,80m
Breite ca. 5,85m
inkl. Nischenausbildung, Breite Nische ca. 4,16m, Tiefe ca. 20cm, Höhe ca. 1,00m

Ausführungsort:
Achse 5(K) bis 6(K)
Menge: 18,000 m²

**5.3.50 Unterkonstruktion Holzrahmen, OSB-Platten 25mm herstellen, U-Formteil**
Unterkonstruktion herstellen für Akustik Wandpaneele und Hochdruck-Schichtpressstoffplatten (HPL), als Holzrahmenkonstruktion freisthened, befestigen auf Bodenplatte und Decke aus Stahlbeton,
mit OSB-Platte 25mm, einseitig und einlagig, als U-Formteil, Abwicklung Bauteil ca. 3,15m, Höhe ca. 3,15m

Ausführungsort:
Achse 5(K) und 6(K)
Menge: 20,000 m²

**5.3.60 Unterkonstruktion Holzrahmen, OSB-Platten 25mm herstellen, L-Formteil**
Unterkonstruktion herstellen für Akustik Wandpaneele und Hochdruck-Schichtpressstoffplatten (HPL), als Holzrahmenkonstruktion freisthened, befestigen auf Bodenplatte und Decke aus Stahlbeton,
mit OSB-Platte 25mm, einseitig und einlagig, als L-Formteil, Abwicklung Bauteil 1,00m bis 1,20m, Höhe ca. 3,15m

Ausführungsort:
Achse 3(K), 4(K), 7(K), 8(K)
Menge: 19,000 m²

**5.3.70 Unterkonstruktion Holzrahmen, OSB-Platten 25mm herstellen, Blende**
Unterkonstruktion herstellen für Akustik Wandpaneele und Hochdruck-Schichtpressstoffplatten (HPL), als Holzrahmenkonstruktion freisthened, befestigen auf Bodenplatte und Decke aus Stahlbeton,
mit OSB-Platte 25mm, einseitig und einlagig, als Blende an Stützen
Bauteilbreite ca. 0,85m, Höhe ca. 2,80m

Ausführungsort:
Achse 3(K), 4(K), 7(K)
Menge: 8,000 m²

**5.3.80 Unterkonstruktion Alu-Rahmen, OSB-Platten 25mm herstellen, Sturz**
Unterkonstruktion herstellen für Akustik Wandpaneele und Hochdruck-Schichtpressstoffplatten (HPL), aus Alu-Rahmen für weite Spannweiten als Sturzausbildung, befestigen an Stahlträger,
mit OSB-Platte 25mm, einseitig und einlagig,
Abwicklung Bauteil ca. 0,60cm, Breite ca. 4,20m

Ausführungsort:
Achse 3(K)-4(K), 4(K)-5(K), 6(K)-7(K), 7(K)-8(K)
Menge: 10,500 m²

**5.3.90 Unterkonstruktion Alu-Rahmen, OSB-Platten 25mm herstellen, Sturz**
Unterkonstruktion herstellen für Akustik Wandpaneele und Hochdruck-Schichtpressstoffplatten (HPL), mit Holzlatten ca. 2cm befestigen an Stahlprofielen (Bauseits) und mit OSB-Platte 25mm, einseitig und einlagig, als Sturzausbildung

Abwicklung Bauteil ca. 1,25cm, Breite ca. 4,20m

Ausführungsort:
Achse 3(K)-4(K), 4(K)-5(K), 6(K)-7(K), 7(K)-8(K)
Menge: 20,500 m²

**5.3.100 Eckprofil für Innen- und Außenecken, liefern undmontieren**
Eckprofil für Innen- und Außenecken, liefern und montieren, Aluminiumprofil, eloxiert,
passend zu den Holzwerkstoffplatten
Schenkellänge  25x25 mm
Menge: 46,300 m

**5.3.110 Metallabschlussprofil ca. 32/20mm**
Metallabschlussprofil ca. 32/20mm als Übergang zu Sockelfliesen, Untergrund Stahlbeton und Zementbauplatten, liefern und montieren
Menge: 30,000 m

**5.3.120 Metallabschlussprofil ca. 100/25mm**
Metallabschlussprofil ca. 100/25mm als seitlichen Abschluss an freien Wandenden, liefern und montieren
Menge: 17,000 m

**5.3.130 Zulage: herstellen von Innen- und Außen-Gehrungsecken**
Zulage: für das herstellen von Außen-Gehrungsecken, Wandverkleidung aus Holzwerkstoffplatten
auf Gehrung schneiden und passgenau anbringen,
inkl. aller notwendiger Monatgehilfen und Verbindungteile
Menge: 46,300 m

**5.3.140 Revisionsklappe 45x50 cm handwerklich herstellen, Wandbündig einbauen**
Revisionsklappe 45x50 cm, handwerklich herstellen und bündig mit Wandverkleidung einbauen, Oberfläche mit
gleichen Akustik Holzwerkstoffplatten wie zuvor beschrieben, inkl. Unterkonstruktion passend zur Optik der Wandverkleidung Herstellen

Unterkonstruktion aus Kantholz 24x48mm in Unterkonstruktion einbinden, 6 Stk. Einschubmuffen in UK einlassen für Demontage Revisionsklappe, Montageplatte d=15mm Abmessungen ca.40x45 cm, zur Aufnahme der Wandverkleidung, Akustik Holzwerkstoffplatten wie zuvor beschrieben zuschneiden (45x50 cm) und verdeckt auf Montageplatte mit umlaufender Schattenfuge befestigen, Befestigung der Revisionsklappe erfolgt mit 6 Stk. Gewindeschrauben aus Edelstahl, sichtbar in gleichmäßigem Raster
umlaufend herstellen.

Lieferung und Monatage inkl. aller Verbindungsmaterialien.
Menge: 2,000 Stk
